# Sistema de fachada ventilada ADDWind de Isopan. Construcción en seco

- Propiedad del archivo: CONSTRUNARIO
- Formato: FIEBDC-3/2012
- Programa: Construnario Versión 3.51
- Fecha de los precios: 19/09/2023
- Divisa: EUR

**ADDWind** m2 Sistema de fachada ventilada ADDWind de Isopan. Construcción en seco
Ahorro energético: la ventilación de la fachada favorece un aumento de las prestaciones aislantes de la pared interior, con beneficios sobre el consumo energético; Durabilidad: ADDWind emplea materiales resistentes a los agentes atmosféricos y capaces de mantener los requerimientos técnicos y estéticos de la fachada a lo largo del tiempo; Resistencia a los golpes: los elementos utilizados en este tipo de construcción en seco también se distinguen por su capacidad para resistir los golpes mecánicos externos (como impactos, abrasiones o vandalismo); Facilidad de montaje: debido a que estamos hablando de una construcción en seco, que como tal no requiere el uso de adhesivos ni morteros de cemento. Esto significa que los tiempos de producción se reducen, con efectos positivos en los costes de procesamiento.
