# Panel sándwich Isodomus de Isopan. Proyectado para edificación civil

- Propiedad del archivo: CONSTRUNARIO
- Formato: FIEBDC-3/2012
- Programa: Construnario Versión 3.51
- Fecha de los precios: 19/09/2023
- Divisa: EUR

**Isodomus** m2 Panel sándwich Isodomus de Isopan. Proyectado para edificación civil
Panel sándwich Isodomus especialmente proyectado para edificación civil. La configuración de la cara exterior del panel se integra perfectamente en el paisaje urbano circundante. Una amplia gama de paneles para satisfacer las exigencias de cubierta con teja árabe o cubierta con teja de imitación. Isodomus es un panel sándwich para cubierta de edificios residenciales o para edificios industriales integrados en el contexto urbano. Ideal para la cubierta con aislamiento en poliuretano de nuevas construcciones, así como para rehabilitación.
