# Línea de vida LBH-A de Anclajes Marcelino. Para su uso con corredera

- Propiedad del archivo: CONSTRUNARIO
- Formato: FIEBDC-3/2012
- Programa: Construnario Versión 3.51
- Fecha de los precios: 19/09/2023
- Divisa: EUR

| Código | Ud | Descripción |
|---|---|---|
| LBHA | u | Línea de vida LBH-A de Anclajes Marcelino. Para su uso con corredera |
