# Tag de proximidad de 13,56 MHz Nextevo de JCM Technologies. Con codificación de alta seguridad para abrir un acceso protegido

- Propiedad del archivo: CONSTRUNARIO
- Formato: FIEBDC-3/2012
- Programa: Construnario Versión 3.51
- Fecha de los precios: 19/09/2023
- Divisa: EUR

**NEXTEVO** u Tag de proximidad de 13,56 MHz Nextevo de JCM Technologies. Con codificación de alta seguridad para abrir un acceso protegido
Se puede programar tantas veces como sea necesario Programable con CloudAssistant 6 colores diferentes Tipo llavero Más robusto con anilla metálica Con número de serie grabado en láser
