# Parquet de madera maciza en doble espiga de Junckers Ibérica. Color: roble

- Propiedad del archivo: CONSTRUNARIO
- Formato: FIEBDC-3/2012
- Programa: Construnario Versión 3.51
- Fecha de los precios: 19/09/2023
- Divisa: EUR

**PARROBLE** m2 Parquet de madera maciza en doble espiga de Junckers Ibérica. Color: roble
La madera tiene un resplandor dorado y cálido, con un veteado muy típico e interesante. Con el paso del tiempo, su tonalidad se torna más dorada, va cogiendo carácter y resaltando su veta natural y atractiva. Un clásico moderno. Se presenta en piezas individuales para instalar suelos formando diferentes diseños. La superficie se trata en el lugar donde sele aplicará el barniz, aceite o una combinación de ambos.
