# Mampara de ducha a medida con panel fijo Fresh (FR603) de Kassandra. Ancho máximo: 90

- Propiedad del archivo: CONSTRUNARIO
- Formato: FIEBDC-3/2012
- Programa: Construnario Versión 3.51
- Fecha de los precios: 19/09/2023
- Divisa: EUR

**FR603** u Mampara de ducha a medida con panel fijo Fresh (FR603) de Kassandra. Ancho máximo: 90
Perfil de compensación a pared de 1 cm Importante: para no paralizar su pedido detalle la medida del panel fijo, indicando a que lado del plato de ducha (dcha. o izda.) va el anclaje de la mampara Observaciones: medida máxima de fabricación del panel fijo 140 cm
