# Caja mural Ecor con puerta ciega, referencia EC020315X de Ketxe

- Propiedad del archivo: CONSTRUNARIO
- Formato: FIEBDC-3/2012
- Programa: Construnario Versión 3.51
- Fecha de los precios: 19/09/2023
- Divisa: EUR

**EC020315X** u Caja mural Ecor con puerta ciega, referencia EC020315X de Ketxe
Envolvente y puerta con ángulos esquinas moldeadas realizados en chapa de acero inoxidable AISI304L presatinado (bajo pedido AISI316L). Placa de montaje plana de chapa de acero galvanizado sendzimir provista de ranuras en las esquinas. Bisagras de acero inoxidable.
