# Sistema para puerta corredera de cristal, perfil de madera, Nature de Klein

- Propiedad del archivo: CONSTRUNARIO
- Formato: FIEBDC-3/2012
- Programa: Construnario Versión 3.51
- Fecha de los precios: 19/09/2023
- Divisa: EUR

**NATURE** m Sistema para puerta corredera de cristal, perfil de madera, Nature de Klein
Con el lanzamiento del sistema NATURE, KLEIN ha desarrollado una nueva forma de crear y vivir espacios más saludables y sostenibles. Es el primer sistema de madera totalmente estandarizado y proporciona la misma facilidad de instalación que el resto de sistemas KLEIN. Una solución arquitectural para dividir espacios única en el mercado, con la que reforzamos nuestro compromiso con la sostenibilidad y el medio ambiente. Además, el sistema para puertas correderas de cristal con marco de roble NATURE, ha obtenido la certificación Cradle to Cradle por su sostenibilidad.
