# Remache estructural de Bralo. Fijación de elementos donde se requiere una gran resistencia

- Propiedad del archivo: CONSTRUNARIO
- Formato: FIEBDC-3/2012
- Programa: Construnario Versión 3.51
- Fecha de los precios: 20/09/2023
- Divisa: EUR

**REMAESTRUC** u Remache estructural de Bralo. Fijación de elementos donde se requiere una gran resistencia
El Remache Estructural Bralo está diseñado para la fijación de elementos donde se requiere una gran resistencia, tanto a tracción como a cizalladura. Este remache está diseñado para las aplicaciones más exigentes y garantiza una fijación de calidad. Debido a sus características de remachado con una expansión adaptable, una misma medida se adapta a diferentes espesores. Consigue un remachado homogéneo, sea cual sea el espesor, y garantiza la sujeción del vástago sobre la cabeza, consiguiendo una gran estanqueidad.
