# Remache rápido BSR de Bralo. Para todo tipo de materiales

- Propiedad del archivo: CONSTRUNARIO
- Formato: FIEBDC-3/2012
- Programa: Construnario Versión 3.51
- Fecha de los precios: 20/09/2023
- Divisa: EUR

**BSR** u Remache rápido BSR de Bralo. Para todo tipo de materiales
Los Remaches Rápidos Bralo BSR están concebidos para la unión de una forma rápida y precisa de todo tipo de materiales; metales o plásticos, materiales compuestos y componentes electrónicos. Se suministran en forma de carga (tira de papel) y se colocan utilizando un sistema de repetición con mandril único. Al final de un ciclo de remachado, el siguiente remache se alimenta de forma automática en la boquilla de la herramienta, y queda listo para comenzar un nuevo ciclo de remachado. Esto se consigue gracias a su extremo abultado o preformado. El resultado es una fijación con una gran capacidad de apriete y una buena resistencia al cizallamiento.
