# Cerradura de taquilla RFID en modo libre OTS®BASIC de Ojmar

- Propiedad del archivo: CONSTRUNARIO
- Formato: FIEBDC-3/2012
- Programa: Construnario Versión 3.51
- Fecha de los precios: 20/09/2023
- Divisa: EUR

**RFIDOJ** u Cerradura de taquilla RFID en modo libre OTS®BASIC de Ojmar
Programable en modo libre, la OTS® BÁSICA es una apuesta segura para aquellas instalaciones que requieren una gestión de taquilla simple y directa. Bien como cerradura independiente o integrada dentro de un sistema de control de accesos, la cerradura Transponder OTS es una elección segura. Para cerrar y abrir la taquilla, el usuario sólo debe pulsar el pomo con un formato de proximidad: tarjeta, muñequera o llave Wellness®.
