# Sistema de vallado de hormigón armado de Ojefer

- Propiedad del archivo: CONSTRUNARIO
- Formato: FIEBDC-3/2012
- Programa: Construnario Versión 3.51
- Fecha de los precios: 20/09/2023
- Divisa: EUR

**VALLAHORM** m Sistema de vallado de hormigón armado de Ojefer
Nuestras vallas de hormigón armado son una solución ideal para delimitar parcelas o espacios. Son de fácil montaje y de gran durabilidad. Diseñadas para el vallado perimetral de zonas industriales, naves agrícolas, ganaderas, viviendas, zonas residenciales o incluso espacios y edificios públicos. Son vallas sólidas, modulares y construidas en una sola pieza, que permiten ensamblarse fácilmente unas con otras.
