# Arnés anticaídas Maxipro dieléctrico de Productos Climax

- Propiedad del archivo: CONSTRUNARIO
- Formato: FIEBDC-3/2012
- Programa: Construnario Versión 3.51
- Fecha de los precios: 20/09/2023
- Divisa: EUR

**MAXIPRO** u Arnés anticaídas Maxipro dieléctrico de Productos Climax
Anticaídas (EN 361 CE) Posicionamiento (EN 358 CE) 1 punto de anclaje anticaídas (A) dorsal dieléctrico 2 puntos de anclaje anticaída frontal Cinturón de seguridad Hebillas dieléctricas
