# Hormigón coloreado Farecor Premix de Farecor Morteros

- Propiedad del archivo: CONSTRUNARIO
- Formato: FIEBDC-3/2012
- Programa: Construnario Versión 3.51
- Fecha de los precios: 21/09/2023
- Divisa: EUR

**FAREPREMI** kg Hormigón coloreado Farecor Premix de Farecor Morteros
CARACTERÍSTICAS Hormigón coloreado. Fabricación in situ de encofrados. Alta resistencia. Amplia gama de colores. APLICACIONES: Hormigón coloreado de dos componentes. Diseñado para trabajos de fabricación in situ de encofrados como bordes de piscinas, platos de ducha, acerados, etc. SOPORTES: El soporte debe estar limpio y ser absorbente además de tener buena resistencia. Las superficies muy absorbentes y/o calientes deberán humedecerse en el momento de la utilización del producto. No admisibles: soportes de yeso o escayola, soportes pintados, soportes hidrofugados y en definitiva cualquier soporte que no presente una buena absorción y consistencia aceptable. COMPOSICIÓN: Cemento gris/blanco, áridos y aditivos. PREPARACIÓN DE LA MEZCLA: Mezclar una parte de Farecor Premix con una parte de Farecor Árido coloreado 3/6mm. Dosificación de agua: 16%±2% (±4 litros saco). Amasar hasta conseguir un hormigón homogéneo. Rendimiento aprox. 1.200 Kg + 600 Kg de árido x m3 a rellenar. APLICACIÓN DEL PRODUCTO: Según sistema tradicional para realización de encofrados. Espesor de aplicación: hasta 15 cm. RECOMENDACIONES: No aplicar con lluvia, fuerte viento o insolación directa. Respetar las instrucciones de uso.
