# Fachadas ventiladas a medida de FCV

- Propiedad del archivo: CONSTRUNARIO
- Formato: FIEBDC-3/2012
- Programa: Construnario Versión 3.51
- Fecha de los precios: 21/09/2023
- Divisa: EUR

**C0706FCV_1** m Fachadas ventiladas a medida de FCV
VENTAJAS ESTÉTICAS Y OPERATIVAS: Favorece al ahorro energético Evita la condensación y la humedad Prolonga la vida útil de la fachada Reduce movimientos estructurales Mejora el aislamiento térmico y acústico Requiere poco mantenimiento
