# Cubiertas a medida tipo Tectum de FCV

- Propiedad del archivo: CONSTRUNARIO
- Formato: FIEBDC-3/2012
- Programa: Construnario Versión 3.51
- Fecha de los precios: 21/09/2023
- Divisa: EUR

**C0706FCV_2** m Cubiertas a medida tipo Tectum de FCV
VENTAJAS ESTÉTICAS Y OPERATIVAS:? Se mantiene la estructura original Se aprovechan piezas originales Cubierta habitable Se mantiene la estética tradicional Se obtiene un gran ahorro energético Actúa como barrera protectora contra: La humedad La temperatura El fuego Cargas puntuales Condensaciones
