# Andamio europeo Fer48 de Fermar. Sistema modular

- Propiedad del archivo: CONSTRUNARIO
- Formato: FIEBDC-3/2012
- Programa: Construnario Versión 3.51
- Fecha de los precios: 21/09/2023
- Divisa: EUR

**FER48** m Andamio europeo Fer48 de Fermar. Sistema modular
Sistema modular de marcos y pórticos fabricados en acero de alta calidad con tubo de Ø 48 mm x 3. Barras y diagonales fabricadas con tubo de Ø 42 mm y galvanizadas. Su montaje es rápido y sencillo, por sistema de enganche por gravedad, suponiendo un gran ahorro en tiempos de montaje y desmontaje. El sistema Fer 48 cuenta con todo tipo de accesorios para hacer más fácil y seguro su trabajo: barandillas, rodapiés, ampliaplataformas, bridas fijas y giratorias, etc … Las plataformas fijas o extensibles de nuestro sistema son de acero y de aluminio antideslizante, pudiendo llegar a soportar según el tipo y formas de distribución, cargas de hasta 500 y 600 kg/m2 . Destaca también por la facilidad de transporte y de almacenaje. Indispensable en obras de construcción, edificación, rehabilitación de fachadas que requieran un andamio certificado.
