# Sistema de encofrado metálico ligero modular de Fermar. Placas fabricadas con acero de 2 mm de espesor

- Propiedad del archivo: CONSTRUNARIO
- Formato: FIEBDC-3/2012
- Programa: Construnario Versión 3.51
- Fecha de los precios: 21/09/2023
- Divisa: EUR

**ENCOMODFER** m Sistema de encofrado metálico ligero modular de Fermar. Placas fabricadas con acero de 2 mm de espesor
Placas Metálicas fabricadas con Acero de 2 mm de espesor. Las placas llevan 3 o 4 refuerzos según modelo y soldadura robotizada. Acabado con Pintura Epoxi-Poliester con tratamiento Antioxidante. Posibilidad de realizar pilares dobles. Rapidez y facilidad en su montaje/ desmontaje. Sistema Versátil: Permite realizar pilares y muros. Dos Modelos : Modelo Normal con cuatro lados soldados y Modelo PL-2 con 2 lados plegados.
