# Pasarela de enlace IoT - CLOUD IOT GATEWAY de Phoenix Contact

- Propiedad del archivo: CONSTRUNARIO
- Formato: FIEBDC-3/2012
- Programa: Construnario Versión 3.51
- Fecha de los precios: 22/09/2023
- Divisa: EUR

**1031235** u Pasarela de enlace IoT - CLOUD IOT GATEWAY de Phoenix Contact
Pasarela de enlace IoT en la nube para la integración de instalaciones nuevas y existentes sin tener que realizar tareas de ingeniería adicionales. Mediante la integración sencilla de procesos con protocolos como Modbus/TCP, los datos de sensores y de procesos se recopilan, procesan y supervisan en Proficloud.
