# Baldosa porcelánco para interior gama Andalusí de Realonda. 28.5 x 33 cm

- Propiedad del archivo: CONSTRUNARIO
- Formato: FIEBDC-3/2012
- Programa: Construnario Versión 3.51
- Fecha de los precios: 22/09/2023
- Divisa: EUR

**ANDALUSÍ** m2 Baldosa porcelánco para interior gama Andalusí de Realonda. 28.5 x 33 cm
Antihielo Diseños diferentes Interior Pavimento Porcelánico Revestimiento Satinado
