# Baldos porcelánico para interior/exterior gama Bali de Realonda. 33 x 33 cm. Antracita

- Propiedad del archivo: CONSTRUNARIO
- Formato: FIEBDC-3/2012
- Programa: Construnario Versión 3.51
- Fecha de los precios: 22/09/2023
- Divisa: EUR

**BALI** m2 Baldos porcelánico para interior/exterior gama Bali de Realonda. 33 x 33 cm. Antracita
Antihielo Destonificado Exterior Interior Mate Necesita rejuntar Pavimento Porcelánico Revestimiento Antideslizante Clase III
