# Ladrillo cara vista klinker de Dalopa

- Propiedad del archivo: CONSTRUNARIO
- Formato: FIEBDC-3/2012
- Programa: Construnario Versión 3.51
- Fecha de los precios: 22/09/2023
- Divisa: EUR

**CARADALO** u Ladrillo cara vista klinker de Dalopa
: Pieza klinker perforada de arcilla, cocida a altas temperaturas
