# Tuerca enjaulada normal montaje frontal de Damesa

- Propiedad del archivo: CONSTRUNARIO
- Formato: FIEBDC-3/2012
- Programa: Construnario Versión 3.51
- Fecha de los precios: 22/09/2023
- Divisa: EUR

**TUERDAM** u Tuerca enjaulada normal montaje frontal de Damesa
Las tuercas enjauladas combinan las clásicas cualidades de elasticidad de los elementos de ensamblaje y la gran resistencia de las tuercas de acero con sus múltiples filetes. Están diseñadas para realizar cualquier tipo de montaje, incluidos los montajes ciegos. Permiten ser fijadas en sus elementos por tornillos y ser sometidas a pares de apriete elevados o a cargas axiales importantes. Para su aplicación no se requieren utillajes especiales ni mano de obra especializada. Permiten un gran ahorro de tiempo en las operaciones de ensamblaje, eliminando las costosas operaciones de roscado, soldadura o remachado y debido a un adecuado flotamiento de la tuerca dentro de la jaula se asegura el alineamiento de los paneles de montaje. Las tuercas enjauladas de montaje frontal son particularmente utilizadas en montajes para estructuras rígidas, de perfiles abiertos, tubulares, o en ensamblajes ciegos.
