# Bomba de pistón axial de circuito cerrado MP1 de Danfoss

- Propiedad del archivo: CONSTRUNARIO
- Formato: FIEBDC-3/2012
- Programa: Construnario Versión 3.51
- Fecha de los precios: 22/09/2023
- Divisa: EUR

**MP1DAN** u Bomba de pistón axial de circuito cerrado MP1 de Danfoss
La Danfoss MP1 es la próxima evolución en bombas de pistones axiales de circuito cerrado. No importa a qué industria atienda, las bombas MP1 ofrecen el rendimiento necesario para los equipos de tamaño pequeño y mediano actual. Este es otro ejemplo de nuestro compromiso con la industria hidráulica móvil. Puede contar con nosotros para hacer negocios a su velocidad. Entregando lo que necesita, cuando lo necesita, para impulsarlo hacia adelante.
