# Válvula de retención, CHV-X SS 15 de Danfoss. Dirección: paso recto. Norma de conexión: EN 10220

- Propiedad del archivo: CONSTRUNARIO
- Formato: FIEBDC-3/2012
- Programa: Construnario Versión 3.51
- Fecha de los precios: 22/09/2023
- Divisa: EUR

**148B5678** u Válvula de retención, CHV-X SS 15 de Danfoss. Dirección: paso recto. Norma de conexión: EN 10220
Material de conexión: Acero inoxidable, Presión de trabajo máx. [bar]: 52.0
