# Ventanas practicables serie Elegant de Deceuninck. Refuerzos hoja: thermoFibra - Productos de Deceuninck

- Propiedad del archivo: CONSTRUNARIO
- Formato: FIEBDC-3/2012
- Programa: Construnario Versión 3.51
- Fecha de los precios: 22/09/2023
- Divisa: EUR

**ELEGANT** u Ventanas practicables serie Elegant de Deceuninck. Refuerzos hoja: thermoFibra - Productos de Deceuninck
Con la nueva serie Elegant Deceuninck, presenta el último concepto de ventana. La serie sorprende por su alta tecnología y versatilidad de sus perfiles. El resultado final, un diseño único y exclusivo nunca antes visto en el mercado. Los perfiles son más esbeltos y modernos, consiguiendo como resultado final un estilo verdaderamente único y que gracias a la tecnología iCOR permiten combinar diferentes marcos y hojas.
