# Ventana deslizante multihoja serie OpenMAX Premium de Deceuninck - Productos de Deceuninck

- Propiedad del archivo: CONSTRUNARIO
- Formato: FIEBDC-3/2012
- Programa: Construnario Versión 3.51
- Fecha de los precios: 22/09/2023
- Divisa: EUR

**OpenMAX Premium** u Ventana deslizante multihoja serie OpenMAX Premium de Deceuninck - Productos de Deceuninck
OpenMAX Premium es un innovador sistema modular que funciona de manera única; su secreto está en el nombre, cada hoja se coloca y desliza de manera independiente, transformando espacios entre las estancias o en salidas al jardín o terraza. A diferencia del tradicional sistema plegable, OpenMAX pasa desapercibido en el interior, creando espacios amplios y diáfanos, su exclusivo sistema permite que cada hoja se abra de forma independiente, facilitando la limpieza y ventilación.
