# Horno pirolítico referencia DKP7320X de la serie Platinum De Dietrich

- Propiedad del archivo: CONSTRUNARIO
- Formato: FIEBDC-3/2012
- Programa: Construnario Versión 3.51
- Fecha de los precios: 22/09/2023
- Divisa: EUR

**DKP7320X** u Horno pirolítico referencia DKP7320X de la serie Platinum De Dietrich
Con su volumen de 40 litros, muestra la misma capacidad que los hornos de dimensión tradicional. Sus 15 recetas prede nidas en la Guía Culinaria serán garantía de éxito para todos sus platos.
