# Lavavajillas integrable, referencia DV01044J de la serie Platinum de De Dietrich

- Propiedad del archivo: CONSTRUNARIO
- Formato: FIEBDC-3/2012
- Programa: Construnario Versión 3.51
- Fecha de los precios: 22/09/2023
- Divisa: EUR

**DV01044J** Lavavajillas integrable, referencia DV01044J de la serie Platinum de De Dietrich
Capacidad para 10 cubiertos Este lavavajillas cabe fácilmente en un ancho de 45 cm. A pesar de su pequeño tamaño, ofrece una capacidad de lavado de 10 cubiertos. Sistema de Control Inteligente ICS+: gracias a sensores, este programa adapta a lo largo del ciclo todos los parámetros de lavado (duración, agua, temperatura) según la cantidad de vajilla y su nivel de suciedad. El resultado es entonces siempre perfecto. Inicio diferido Retrasar el ciclo de lavado para mayor comodidad y facilidad de uso
