# Sistema de elementos modulares para líneas eléctricas de distribución secundaria de fuerza Miniblind de Deletec

- Propiedad del archivo: CONSTRUNARIO
- Formato: FIEBDC-3/2012
- Programa: Construnario Versión 3.51
- Fecha de los precios: 22/09/2023
- Divisa: EUR

**MBMINIBLIND** m Sistema de elementos modulares para líneas eléctricas de distribución secundaria de fuerza Miniblind de Deletec
Desde 63 a 160 A Pabellones y edificios: Distribución de fuerza horizontal y vertical Naves: Dorsales de alumbrado. Características: Pletinas conductoras: De Aluminio con amplias secciones. Intensidades nominales (A): 63-100-160A. Configuraciones: 4 o 5 conductores Envolvente: Chapa de acero. 3 derivaciones por tramo de 3m. Posibilidad de 8 derivaciones cada tramo de 3m. Derivaciones: Conectores de 16/32/63A. Grado Protección standard: IP 55.
