# Potabilizadora de agua EFFICIENT 200 de Eco Sistems. Capacidad: 200l/h. Uso marítimo y terrestre

- Propiedad del archivo: CONSTRUNARIO
- Formato: FIEBDC-3/2012
- Programa: Construnario Versión 3.51
- Fecha de los precios: 22/09/2023
- Divisa: EUR

**EFICI200** u Potabilizadora de agua EFFICIENT 200 de Eco Sistems. Capacidad: 200l/h. Uso marítimo y terrestre
La potabilizadora de agua EFFICIENT 200 es un equipo autónomo –portátil o fijo, según modelo– capaz de producir 200 litros por hora de agua potable para uso humano, agrario o industrial, a partir de agua de mar, agua salina o agua dulce contaminada. De uso marítimo y terrestre, la principal característica de EFFICIENT 200 es su sistema patentado de recuperación de energía, que reduce considerablemente el consumo eléctrico y ofrece un ahorro energético del 80% en relación al resto de dispositivos existentes en el mercado. Además, estas potabilizadoras de agua de mar operan de una forma más silenciosa y con menos vibraciones que sus competidoras. La estructura COMPACT agrupa las membranas, la bomba de alta presión y los controles en un solo bloque, simplificando el montaje (no es necesario conectar las membranas con la bomba, etc.). De forma opcional, el mecanismo puede equiparse con un panel remoto digital.
