# Soplete piezoeléctrico referencia 63232 de Egamaster. 7/16"

- Propiedad del archivo: CONSTRUNARIO
- Formato: FIEBDC-3/2012
- Programa: Construnario Versión 3.51
- Fecha de los precios: 22/09/2023
- Divisa: EUR

**63232** u Soplete piezoeléctrico referencia 63232 de Egamaster. 7/16"
EGA Master ofrece una amplia gama de sopletes piezoeléctricos para adaptarse a los distintos tipos de uso, con boquillas de acero inoxidable y carcasa en ABS para mayor comodidad.
