# Fosa séptica EFS 1000 de Ejecpur. Hab/eq: 4

- Propiedad del archivo: CONSTRUNARIO
- Formato: FIEBDC-3/2012
- Programa: Construnario Versión 3.51
- Fecha de los precios: 22/09/2023
- Divisa: EUR

**EFS1000** u Fosa séptica EFS 1000 de Ejecpur. Hab/eq: 4
Sistema anaerobio para la depuración de aguas residuales de viviendas aisladas sin red eléctrica. El rendimiento de depuración está alrededor del 40%. Ideal para tratar las aguas en instalaciones en las que no se precise gran calidad de vertido. Agua no apta para riego ni vertido a cauce público. No cumple la normativa de vertido a cauce público.
