# Fosa séptica con filtro biológico EFF2000 de Ejecpur. Hab/eq: 8

- Propiedad del archivo: CONSTRUNARIO
- Formato: FIEBDC-3/2012
- Programa: Construnario Versión 3.51
- Fecha de los precios: 22/09/2023
- Divisa: EUR

**EFF2000** u Fosa séptica con filtro biológico EFF2000 de Ejecpur. Hab/eq: 8
Sistema mixto, anaerobio y lecho fijo para la depuración de aguas residuales de viviendas aisladas sin red eléctrica. El rendimiento de depuración está alrededor del 75 %. Ideal para tratar las aguas en instalaciones en las que no se precise gran calidad de vertido. Agua no apta para riego ni vertido a cauce público. No cumple la normativa de vertido a cauce público. Equipo destinado a la depuración física y biológica del agua, en la parte inferior del depósito se acumulan los sólidos, el agua clarificada se va pudriendo hasta que sale de la primera cámara, en la segunda cámara el agua pretratada entra en contacto con el lecho fijo de microorganismos, lo que ayuda a aumentar el rendimiento de depuración.
