# Equipo de soldadura por puntos Gala SPOT de Gala Gar

- Propiedad del archivo: CONSTRUNARIO
- Formato: FIEBDC-3/2012
- Programa: Construnario Versión 3.51
- Fecha de los precios: 22/09/2023
- Divisa: EUR

**GalaSPOT** u Equipo de soldadura por puntos Gala SPOT de Gala Gar
Las máquinas de puntos Gala Spot son controladas a través de tiristores de potencia. El controlador digital permite efectuar los ajustes de parámetros de una forma muy simplificada, con la posibilidad de efectuar ciclos de soldadura con uno o dos impulsos de corriente. Materiales: Acero al carbono, inoxidables y aluminio Aplicaciones: Carpintería metálica – Industria del automóvil – Talleres de chapistería – Fabricación de carrocerías
