# Micro-aspersor autocompensado Dan-Jet PC de NaanDanJain. Riego subarbóreo de huertos

- Propiedad del archivo: CONSTRUNARIO
- Formato: FIEBDC-3/2012
- Programa: Construnario Versión 3.51
- Fecha de los precios: 22/09/2023
- Divisa: EUR

**DANJETPC** u Micro-aspersor autocompensado Dan-Jet PC de NaanDanJain. Riego subarbóreo de huertos
Este microaspersor no posee piezas móviles, reduciendo así los requerimientos de mantenimiento. Con compensación de flujo en un amplio rango de presiones; el caudal permanece sin cambios entre 1.0 y 3.0 bar. La compensación de flujo asegura un riego uniforme, tanto ascendente como descendiente, a través de laterales largos y tuberías de reducido diámetro. También compensa posibles discrepancias entre las condiciones de diseño y las condiciones prácticas en terreno. La membrana reguladora flotante de silicona permite un mayor pasaje de agua inclusive en los caudales más bajos, de modo que el emisor sea menos suceptible a la obturación. Sus componentes se fabrican con materiales de elevada calidad, resistentes a los productos químicos comúnmente utilizados en la agricultura.
