# Tirador asa de Zamac, acabado cromo mate de Nesu

- Propiedad del archivo: CONSTRUNARIO
- Formato: FIEBDC-3/2012
- Programa: Construnario Versión 3.51
- Fecha de los precios: 22/09/2023
- Divisa: EUR

**79617** u Tirador asa de Zamac, acabado cromo mate de Nesu.
Para puertas de muebles de cocina/baño
