# Pavimento porcelánico gama Lumber de Saloni. 15X90,5. Color: arena

- Propiedad del archivo: CONSTRUNARIO
- Formato: FIEBDC-3/2012
- Programa: Construnario Versión 3.51
- Fecha de los precios: 28/09/2023
- Divisa: EUR

**KLF230** Pavimento porcelánico gama Lumber de Saloni. 15X90,5. Color: arena
Antideslizante. Liso
