# Manta ignífuga gran formato LEADER STOP de Leader

- Propiedad del archivo: CONSTRUNARIO
- Formato: FIEBDC-3/2012
- Programa: Construnario Versión 3.51
- Fecha de los precios: 29/09/2023
- Divisa: EUR

**LEADERSTOP** u Manta ignífuga gran formato LEADER STOP de Leader
La cobertura ignífuga Leader STOP, de una superficie de 48 m², está diseñada para apagar un inicio de incendio en un coche, un incendio de una máquina industrial o incluso un incendio de contenedor de desechos metálicos.
