# Bridas con fijación para perfil en 2 piezas de Hellermanntyton. De 1 a 3 mm

- Propiedad del archivo: CONSTRUNARIO
- Formato: FIEBDC-3/2012
- Programa: Construnario Versión 3.51
- Fecha de los precios: 29/09/2023
- Divisa: EUR

**15600010** u Bridas con fijación para perfil en 2 piezas de Hellermanntyton. De 1 a 3 mm
Pre-ensamblada de 2 piezas, bridas y fijación a perfil El cabezal de la brida puede ser movido después de instalar EC9, EC10, EC21 y EC22 son para un diámetro de atado mínimo de 1mm Para perfiles de 1 - 3 mm
