# Teja mixta roja de Hermanos Diaz Redondo

- Propiedad del archivo: CONSTRUNARIO
- Formato: FIEBDC-3/2012
- Programa: Construnario Versión 3.51
- Fecha de los precios: 29/09/2023
- Divisa: EUR

**TEJMIXRO** m2 Teja mixta roja de Hermanos Diaz Redondo
La teja mixta roja es la teja mediterránea por excelencia, indispensable e imperecedera aporta en una sola pieza la estética de los tejados de tipo mudéjar de antaño gracias a la versatilidad de la pieza, canal y cobija en una sola teja. Sus características y técnicas actuales componen piezas de fácil colocación y aseguramiento de la estanqueidad gracias a su encaje longitudinal y transversal. La teja mixta roja es la teja de color natural, tan sencilla representa lo más puro y rico de la arcilla. Fabricada con cuerpo y alma rojo como el fuego.
