# Ladrillo cara vista modelo Todelo de Hermanos Díaz Redondo

- Propiedad del archivo: CONSTRUNARIO
- Formato: FIEBDC-3/2012
- Programa: Construnario Versión 3.51
- Fecha de los precios: 29/09/2023
- Divisa: EUR

**TOLEDO** m2 Ladrillo cara vista modelo Todelo de Hermanos Díaz Redondo
El ladrillo cara vista Toledo es el ladrillo por excelencia , colocado en viviendas de toda España este ladrillo destaca por la calidad, la garantía de durabilidad y la belleza. La cuidada terminación de cada pieza es el alma, la esencia, del conjunto de cada pieza. El ladrillo cara vista Toledo conformara una fachada perfecta, limpia y duradera, sin necesidad de mantenimiento. Gracias a la mejor preparación de la arcilla, el moldeado más preciso, el secado óptimo, y una cocción a la temperatura exacta el ladrillo cara vista Toledo posee el color rojo tradicional de la cerámica.
