# Mampara frontal de ducha modelo Space de Seviban. 1 hoja corredera+1 fija

- Propiedad del archivo: CONSTRUNARIO
- Formato: FIEBDC-3/2012
- Programa: Construnario Versión 3.51
- Fecha de los precios: 29/09/2023
- Divisa: EUR

**SPACE** u Mampara frontal de ducha modelo Space de Seviban. 1 hoja corredera+1 fija
• Cristal templado de seguridad de 6 mm. • Rodamientos superior doble támden de acero inoxidable, regulables en altura. • Perfiles de aluminio anodizados cromo alto brillo: Guía superior suspendida ampliada y reforzada con alta sección. Perfil “u” a pared 15 x 15 mm., permite compensar 1 cm. Vierteaguas inferior tubular con goma de estanqueidad. Cierre magnético a pared de 15 x 15 mm. • Accesorios cromado brillo: Pinza guía inferior desplazada. Vasos soportes guía superior Doble asa de 300 mm. de diseño exclusivo. • Mampara sin perfil guía inferior. • Goma de cruce entre hoja y fijo. • Cierre magnético en puerta. • Tope freno en guía. • Alto estándar ducha 200 cm. • Alto estándar bañera 150 cm. • Tratamiento antical “KALCLEAN” incluido
