# Mampara frontal de ducha modelo Arabia de Seviban. 1 hoja abatible

- Propiedad del archivo: CONSTRUNARIO
- Formato: FIEBDC-3/2012
- Programa: Construnario Versión 3.51
- Fecha de los precios: 29/09/2023
- Divisa: EUR

**ARABIA** u Mampara frontal de ducha modelo Arabia de Seviban. 1 hoja abatible
Cristal templado de seguridad de 6 mm. Sistema perfil abatible cuadrados. Perfiles de aluminio en cromo alto brillo, lacado blanco y madera nogal*. Marco lateral con expansión de 2,5 cm. Perfil bajo de estanqueidad. Cierre goma burbuja. (Apertura 180º). Accesorios cromado brillo: Doble asa de 300 mm. de diseño exclusivo. Barra tirante a pared de acero inoxidable con terminales articulados. Mampara sin perfil guía inferior. Alto estándar bañera 200 cm. Alto estándar bañera 150 cm. Tratamiento antical “kalclean” incluido
