# Puerta de exterior, modelo Saga 1105 de Puertas THT. Chapa de acero galvanizado de 1,5 mm

- Propiedad del archivo: CONSTRUNARIO
- Formato: FIEBDC-3/2012
- Programa: Construnario Versión 3.51
- Fecha de los precios: 02/10/2023
- Divisa: EUR

**SAGA1105** u Puerta de exterior, modelo Saga 1105 de Puertas THT. Chapa de acero galvanizado de 1,5 mm
Las puertas que fabricamos en THT tienen unas medidas estándar de 900mm x 2.100mm ó 1.000mm x 2.100mm. Sabemos que cada cliente tiene distintas necesidades, por eso personalizamos tus medidas desde 700mm hasta 1.000mm de ancho y desde2.000mm hasta 2.400mm de alto.
