# Toldo de brazo de ventana de Mitjavila. Para ventanas individuales. Medidas: de 0,60m min a 1,20m máx

- Propiedad del archivo: CONSTRUNARIO
- Formato: FIEBDC-3/2012
- Programa: Construnario Versión 3.51
- Fecha de los precios: 02/10/2023
- Divisa: EUR

**TOLBRVENT** u Toldo de brazo de ventana de Mitjavila. Para ventanas individuales. Medidas: de 0,60m min a 1,20m máx
1414 Toldo de brazo de ventana Adecuado para ventanas individuales. Estructura compacta de aluminio. Brazo derecho con resorte. Plegable detrás de una contraventana tradicional. Maniobra manual o motorizada. Fijación en techo, fachada y marco interior.
