# Pérgola modelo Poly Top clásica de Mitjavila. Montaje simplificado por un perfil “clip

- Propiedad del archivo: CONSTRUNARIO
- Formato: FIEBDC-3/2012
- Programa: Construnario Versión 3.51
- Fecha de los precios: 02/10/2023
- Divisa: EUR

**POLYTOP** u Pérgola modelo Poly Top clásica de Mitjavila. Montaje simplificado por un perfil “clip
Inclinación fácilmente adaptable gracias a los perfiles pivote altos y bajos. Estructura adaptada a policarbonato de 32 mm (translúcido u opaco) y ISOTOIT® de 32 mm. Se adapta perfectamente a la arquitectura tradicional o moderna. Ancho de placa mayor hasta 1,20 metros. Iluminación LED opcional. Refugio polivalente: entrada de garaje o terraza.
