# Ladrillo hueco doble de 7 de Proceran. Trasdosados y particiones interiores

- Propiedad del archivo: CONSTRUNARIO
- Formato: FIEBDC-3/2012
- Programa: Construnario Versión 3.51
- Fecha de los precios: 02/10/2023
- Divisa: EUR

**HUECODOB7** u Ladrillo hueco doble de 7 de Proceran. Trasdosados y particiones interiores
Ladrillo de perfecto acabado geométrico y aspecto, ideal para trasdosados y particiones interiores.
