# Sensor de movimiento, referencia SIR1PA de Pritec

- Propiedad del archivo: CONSTRUNARIO
- Formato: FIEBDC-3/2012
- Programa: Construnario Versión 3.51
- Fecha de los precios: 02/10/2023
- Divisa: EUR

**SIR1PA** u Sensor de movimiento, referencia SIR1PA de Pritec
El sensor activa la lámpara a partir de un mínimo de luz establecida por el usuario durante un tiempo programado. Es especialmente adecuado para su uso en pasillos, escaleras, garajes y almacenes, adecuado para lugares donde no hay mucho transito de personas.
