# Secamanos compacto modelo Piccolo de Pritec. Fondo: 11cm

- Propiedad del archivo: CONSTRUNARIO
- Formato: FIEBDC-3/2012
- Programa: Construnario Versión 3.51
- Fecha de los precios: 02/10/2023
- Divisa: EUR

**SI0151S** u Secamanos compacto modelo Piccolo de Pritec. Fondo: 11cm
Para cuartos de baño de reducidas dimensiones
